# Lavabo-encimera angular, referencia 7175 80 01 de la serie Subway de Villeroy. 800x470 mm

- Propiedad del archivo: CONSTRUNARIO
- Formato: FIEBDC-3/2012
- Programa: Construnario Versión 3.51
- Fecha de los precios: 02/11/2022
- Divisa: EUR

**71758001** u Lavabo-encimera angular, referencia 7175 80 01 de la serie Subway de Villeroy. 800x470 mm
Precio: 695.00
El lavabo más vendido para el cuarto de baño Lavabo-encimera para más espacio de almacenamiento en el cuarto de baño Cerámica sanitaria de larga vida útil y fácil de limpiar EasyAccess opcional: cierre antiolores extraíble Opcionalmente, con válvula Push-to-Open: llenado sencillo de agua con solo pulsar un botón
