# Urinario de aspiración referencia 7513 00 RW de la serie Subway, 285 x 535 x 315 mm sin tapa. Mate

- Propiedad del archivo: CONSTRUNARIO
- Formato: FIEBDC-3/2012
- Programa: Construnario Versión 3.51
- Fecha de los precios: 02/11/2022
- Divisa: EUR

**751300RW** u Urinario de aspiración referencia 7513 00 RW de la serie Subway, 285 x 535 x 315 mm sin tapa. Mate
Precio: 776.00
Porcelana sanitaria. disponible también en CeramicPlus. con set de fijación para fijación oculta
