# Urinario de aspiración, referencia 7513 01 01 de la serie Subway de Villeroy. 285 x 535 x 315 mm para tapa. Blanco

- Propiedad del archivo: CONSTRUNARIO
- Formato: FIEBDC-3/2012
- Programa: Construnario Versión 3.51
- Fecha de los precios: 02/11/2022
- Divisa: EUR

**75130101** u Urinario de aspiración, referencia 7513 01 01 de la serie Subway de Villeroy. 285 x 535 x 315 mm para tapa. Blanco
Precio: 620.00
Porcelana sanitaria. disponible también en CeramicPlus. con set de fijación para fijación oculta
