# Urinario de aspiración, referencia 7524 00 01 de la serie O. Novo de Villeroy. 335 x 560 x 320 mm

- Propiedad del archivo: CONSTRUNARIO
- Formato: FIEBDC-3/2012
- Programa: Construnario Versión 3.51
- Fecha de los precios: 02/11/2022
- Divisa: EUR

**75240001** u Urinario de aspiración, referencia 7524 00 01 de la serie O. Novo de Villeroy. 335 x 560 x 320 mm
Precio: 200.00
Sin tapa, alimentación encastrada, El desagüe se puede ocultar, dependiendo del tipo de sifón
