# Combi-Pack compacto, referencia 7682 HR 01 de la serie O. Novo de Villeroy. Blanco

- Propiedad del archivo: CONSTRUNARIO
- Formato: FIEBDC-3/2012
- Programa: Construnario Versión 3.51
- Fecha de los precios: 02/11/2022
- Divisa: EUR

**7682HR01** u Combi-Pack compacto, referencia 7682 HR 01 de la serie O. Novo de Villeroy. Blanco
Precio: 257.00
Embalaje en caja individual, suspendido, salida horizontal Consiste en: Inodoro de fondo profundo DirectFlush 7682 R0 01 Asiento con bisagras QuickRelease y SoftClosing 8M43 S1
