# Barra de apoyo, referencia 9217 22 68 de la serie Vicare de Villeroy. 400mm

- Propiedad del archivo: CONSTRUNARIO
- Formato: FIEBDC-3/2012
- Programa: Construnario Versión 3.51
- Fecha de los precios: 02/11/2022
- Divisa: EUR

**92172268** u Barra de apoyo, referencia 9217 22 68 de la serie Vicare de Villeroy. 400mm
Precio: 129.00
Barra de apoyo recta de aluminio con revestimiento epoxy. Puede ser instalada vertical u horizontalmente, con set de fijación estàndard, Diámetro de tubo 32 mm, Carga máxima según TÜV 130 kg Código EAN: 4062373688878
