# Barra de apoyo abatible, referencia 9217 25 68 de la serie Vicare de Villeroy. 750 mm

- Propiedad del archivo: CONSTRUNARIO
- Formato: FIEBDC-3/2012
- Programa: Construnario Versión 3.51
- Fecha de los precios: 02/11/2022
- Divisa: EUR

**92172568** u Barra de apoyo abatible, referencia 9217 25 68 de la serie Vicare de Villeroy. 750 mm
Precio: 563.00
Barra de apoyo abatible de aluminio con revestimiento epoxy. Con set de fijación estándar, carga máxima según TÜV 130 kg. Conforme a las exigencias de las normas ÖNORM B1600/1601, DIN 18040 y SIA 500 Código EAN: 4062373687697
