# Barra recta, referencia 9217 29 68 de la serie Vicare de Villeroy. 800 mm

- Propiedad del archivo: CONSTRUNARIO
- Formato: FIEBDC-3/2012
- Programa: Construnario Versión 3.51
- Fecha de los precios: 02/11/2022
- Divisa: EUR

**92172968** u Barra recta, referencia 9217 29 68 de la serie Vicare de Villeroy. 800 mm
Precio: 212.00
Barra de apoyo de de aluminio con revestimiento de resina epoxy . Con soporte para teleducha, con set de fijación estándar. Carga máxima según TÜV 130 kg Código EAN: 4062373688823
