# Portarrollos, referencia 9217 30 68 de la serie Vicare de Villeroy

- Propiedad del archivo: CONSTRUNARIO
- Formato: FIEBDC-3/2012
- Programa: Construnario Versión 3.51
- Fecha de los precios: 02/11/2022
- Divisa: EUR

**92173068** u Portarrollos, referencia 9217 30 68 de la serie Vicare de Villeroy
Precio: 72.00
Portarrollos de aluminio con revestimiento epoxy. Para asideros con un diámetro de tubo de 32 mm. Carga máxima según TÜV 130 kg Código EAN: 4062373687673
