# Asiento abatible para ducha, referencia 9217 40 68 de la serie Vicare de Villeroy. 355x370 mm

- Propiedad del archivo: CONSTRUNARIO
- Formato: FIEBDC-3/2012
- Programa: Construnario Versión 3.51
- Fecha de los precios: 02/11/2022
- Divisa: EUR

**92174068** u Asiento abatible para ducha, referencia 9217 40 68 de la serie Vicare de Villeroy. 355x370 mm
Precio: 433.00
Asiento de ducha de aluminio con revestimiento de resina epoxy, con función de parada suave, carga máxima según TÜV 160 kg Código EAN: 4062373691724
