# Pulsador 200 S, 269x161x13 mm, negro brillante, referencia 9218 43 RB de la serie ViConnect de Villeroy

- Propiedad del archivo: CONSTRUNARIO
- Formato: FIEBDC-3/2012
- Programa: Construnario Versión 3.51
- Fecha de los precios: 02/11/2022
- Divisa: EUR

**921843RB** u Pulsador 200 S, 269x161x13 mm, negro brillante, referencia 9218 43 RB de la serie ViConnect de Villeroy
Precio: 810.00
- Placa de activación. - Anchura: 269 mm. - Altura: 161 mm. - Profundidad: 13 mm. - Peso: 0,6 kg. - Marco del activador. - Marco soporte y pernos de sujeción. - Placa de activación con tornillo de seguridad. - Transformador bajo revoque para 230V, 50 Hz, cable de conexión, toma bajo revoque, conducción. - Superficie de cristal de seguridad de gran calidad con iluminación LED integrada. - Activación superior/delantera. - Solución con 2 caudales, ahorra agua. Código EAN: 4051202379827
