# Bastidor encastrable para bidé, referencia 92214800 de la serie ViConnect de Villeroy. 573 x 157 x 1167 mm

- Propiedad del archivo: CONSTRUNARIO
- Formato: FIEBDC-3/2012
- Programa: Construnario Versión 3.51
- Fecha de los precios: 02/11/2022
- Divisa: EUR

**92214800** u Bastidor encastrable para bidé, referencia 92214800 de la serie ViConnect de Villeroy. 573 x 157 x 1167 mm
Precio: 348.00
MONTAJE / TIPO DE MONTAJE Obra en seco INDICACIONES DE MONTAJE para revestimiento en seco, instalación sobre pared sólida, tabiques ligeros, etc. / rango de ajuste desde los pies a nivel de suelo sin revestimiento hasta el borde superior del suelo revestido: 0-200 mm / ajuste de la profundidad del borde delantero 135-205mm (si se monta sobre soportes murales) Código EAN: 4051202497613
