# Marco distanciador para montaje a ras, referencia 9221 58 LC de la serie Viconnect de Villeroy. 265x157x0,7 mm

- Propiedad del archivo: CONSTRUNARIO
- Formato: FIEBDC-3/2012
- Programa: Construnario Versión 3.51
- Fecha de los precios: 02/11/2022
- Divisa: EUR

**922158LC** u Marco distanciador para montaje a ras, referencia 9221 58 LC de la serie Viconnect de Villeroy. 265x157x0,7 mm
Precio: 230.00
Marco de acero inoxidable cepillado. Marco distanciador para cubrir los cantos irregulares de las baldosas, en combinación con el juego de montaje a ras
