# Pulsador 300S inodoro, gris glossy, referencia 9221 60 RA de la serie Viconncet de Villeroy. 253 x 145 x 20 mm

- Propiedad del archivo: CONSTRUNARIO
- Formato: FIEBDC-3/2012
- Programa: Construnario Versión 3.51
- Fecha de los precios: 02/11/2022
- Divisa: EUR

**922160RA** u Pulsador 300S inodoro, gris glossy, referencia 9221 60 RA de la serie Viconncet de Villeroy. 253 x 145 x 20 mm
Precio: 473.00
Superficie de cristal de seguridad de gran calidad, Botones de metal (acabado acero inoxidable cepillado). Marco soporte y pernos de sujeción, solución con 2 caudales, ahorra agua. Embalaje en caja individual Código EAN: 4051202722210
