# Pulsador 300S inodoro, blanco, referencia 9221 61 68 de la serie Viconnect de Villeroy. 253 x 145 x 20 mm

- Propiedad del archivo: CONSTRUNARIO
- Formato: FIEBDC-3/2012
- Programa: Construnario Versión 3.51
- Fecha de los precios: 02/11/2022
- Divisa: EUR

**92216168** u Pulsador 300S inodoro, blanco, referencia 9221 61 68 de la serie Viconnect de Villeroy. 253 x 145 x 20 mm
Precio: 134.00
De plástico de gran calidad. Botones de cromo. Marco soporte y pernos de sujeción, solución con 2 caudales, ahorra agua. Embalaje en caja individual Código EAN: 4051202722203
