# Bastidor encastable para inodoro, referencia 9224 27 00 de la serie Viconnect de Villeroy. Altura estándar

- Propiedad del archivo: CONSTRUNARIO
- Formato: FIEBDC-3/2012
- Programa: Construnario Versión 3.51
- Fecha de los precios: 02/11/2022
- Divisa: EUR

**92242700** u Bastidor encastable para inodoro, referencia 9224 27 00 de la serie Viconnect de Villeroy. Altura estándar
Precio: 391.00
Para inodoro suspendido, para revestimiento en seco, instalación sobre pared sólida, tabiques ligeros, etc., Fácil conexión con el pulsador mediante cables flexibles con cierre en bayoneta, rango de ajuste desde los pies a nivel de suelo sin revestimiento hasta el borde superior del suelo revestido: 0-200 mm, Ajuste de la profundidad del canto delantero del elemento: 135-205 mm, incl. 2 monturas murales, Cisterna UP con aislamiento contra el agua de condensación, con 2 caudales de enjuague (7,5-4,5 l / 4-2 l)., ajuste de fábrica 6/3 l, con válvula de llenado, clase de valvulería I, accesorio de conexión de válvula de ángulo en 2 piezas, Abrazadera para sifón con cuatro posiciones de ajuste, Codo de conexión con el inodoro de PE, 90º DN 90 (Ø 90) / con manguito reductor DN 90 (Ø 90) / DN 100 (Ø 110) con protección, Accesorios de conexión para inodoro DN90 (Ø 90) / 180 mm completos, La caja protectora para el orificio de inspección se puede recortar, tubo flexible para la válvula de llenado, enroscable a mano, válvula de caudal de enjuague ajustable para adaptarse a tazas de inodoro sin reborde, símbolos de certificación para la cisterna oculta: tipo de valvulería I, con conducto instalado de fábrica para la conexión/el cableado en el inodoro con lavado, Juego de conexión de agua ViConnect V990 84, incl. patas autoblocantes con placas de base ajustables y materiales de sujeción, incl. 2 soportes de pared, 2 pernos de sujeción M12 para inodoro, ajustables a 180/230 mm con tapones de protección y tuercas, instrucciones de montaje, sin placa de activación, Envasado en cajas.
