# Cisterna oculta para inodoro de pie, referencia 9224 82 00 de la serie Viconnect de Villeroy. Profundidad: 80 mm

- Propiedad del archivo: CONSTRUNARIO
- Formato: FIEBDC-3/2012
- Programa: Construnario Versión 3.51
- Fecha de los precios: 02/11/2022
- Divisa: EUR

**92248200** u Cisterna oculta para inodoro de pie, referencia 9224 82 00 de la serie Viconnect de Villeroy. Profundidad: 80 mm
Precio: 289.00
Para inodoro suspendido, para inodoro de pie, contra la pared. La caja protectora para el orificio de inspección se puede recortar. Fácil conexión con el pulsador mediante cables flexibles con cierre en bayoneta, 4 puntos de fijación, cisterna oculta con aislamiento contra condensación, con enjuague dual de 3/6 l, ajustable a 3/4,5 l, volumen máximo de enjuague: 7,5 l, con válvula de llenado, clase de valvulería I, kit de conexión para válvula de ángulo R1/2. La caja protectora para el orificio de inspección se puede recortar, tubo de enjuague ajustable con aislamiento y tapa protectora, símbolos de certificación para la cisterna oculta: tipo de valvulería I, tubo de enjuague blanco, conector del tubo de enjuague, tapa protectora y roseta embellecedora blanca, con escuadras de sujeción, material de fijación, malla de armado, sin placa de activación, sin fijación ni sifón para inodoro suspendido. Embalaje en caja individual
