# Cisterna oculta, referencia 9224 83 00 de la serie Viconnect de Villeroy. Altura de montaje: 1120mm

- Propiedad del archivo: CONSTRUNARIO
- Formato: FIEBDC-3/2012
- Programa: Construnario Versión 3.51
- Fecha de los precios: 02/11/2022
- Divisa: EUR

**92248300** u Cisterna oculta, referencia 9224 83 00 de la serie Viconnect de Villeroy. Altura de montaje: 1120mm
Precio: 289.00
La caja protectora para el orificio de inspección se puede recortar, Fácil conexión con el pulsador mediante cables flexibles con cierre en bayoneta, Cisterna oculta con aislamiento contra condensación (CC-122- S-F0-2V-2C), con enjuague dual (7,5-4,5 l/4-2 l), ajuste de fábrica 6/3 l, válvula de caudal de enjuague ajustable para adaptarse a tazas de inodoro sin reborde, transmisión de la activación del botón a las válvulas mediante cables flexibles, tubo de enjuague con tapón protector, con válvula de llenado, clase de valvulería I, accesorio de conexión de válvula de ángulo en 2 piezas, La caja protectora para el orificio de inspección se puede recortar, símbolos de certificación para la cisterna oculta: tipo de valvulería I, con escuadras de sujeción, sin material de fijación, sin fijación ni sifón para inodoro suspendido, Envasado en cajas
