# Pulsador 100S antivandálico, referencia 9224 85 68 de la serie Viconnect de Villeroy. 205x145x22mm

- Propiedad del archivo: CONSTRUNARIO
- Formato: FIEBDC-3/2012
- Programa: Construnario Versión 3.51
- Fecha de los precios: 02/11/2022
- Divisa: EUR

**92248568** u Pulsador 100S antivandálico, referencia 9224 85 68 de la serie Viconnect de Villeroy. 205x145x22mm
Precio: 77.00
De acero inoxidable o plástico de gran calidad . Marco soporte y pernos de sujeción, placa de descarga de acero inoxidable con tornillo de seguridad (a prueba de robos), Embalaje en caja individual
