# Pulsador 200S, cromo pulido, referencia 253x145x62 mm, de la serie ViConnect de Villeroy

- Propiedad del archivo: CONSTRUNARIO
- Formato: FIEBDC-3/2012
- Programa: Construnario Versión 3.51
- Fecha de los precios: 02/11/2022
- Divisa: EUR

**92249069** u Pulsador 200S, cromo pulido, referencia 253x145x62 mm, de la serie ViConnect de Villeroy
Precio: 136.00
- Medidas: 253 x 145 x 62 mm - De plástico de gran calidad, E200 - Color: Cromo pulido Código EAN: 4051202338206
