# Pulsador 200S, negro mate, referencia 9224 90 AN de la serie Viconnect de Villeroy. 253x145x62 mm,

- Propiedad del archivo: CONSTRUNARIO
- Formato: FIEBDC-3/2012
- Programa: Construnario Versión 3.51
- Fecha de los precios: 02/11/2022
- Divisa: EUR

**922490AN** u Pulsador 200S, negro mate, referencia 9224 90 AN de la serie Viconnect de Villeroy. 253x145x62 mm,
Precio: 136.00
De plástico de gran calidad, solución con 2 caudales, ahorra agua, marco del activador, marco soporte y pernos de sujeción. Embalaje en caja individual.
