# Asiento, referencia 98M9 C1 01 de la serie Architectura de Villeroy. Con bisagras QuickRelease

- Propiedad del archivo: CONSTRUNARIO
- Formato: FIEBDC-3/2012
- Programa: Construnario Versión 3.51
- Fecha de los precios: 02/11/2022
- Divisa: EUR

**98M9C101** u Asiento, referencia 98M9 C1 01 de la serie Architectura de Villeroy. Con bisagras QuickRelease
Precio: 158.00
Con bisagras QuickRelease y SoftClosing, bisagras de acero inoxidable
