# Tapa con bisagra, referencia 9956 S1 RW de la serie Subway 2.0 de Villeroy. Mate

- Propiedad del archivo: CONSTRUNARIO
- Formato: FIEBDC-3/2012
- Programa: Construnario Versión 3.51
- Fecha de los precios: 02/11/2022
- Divisa: EUR

**9956S1RW** u Tapa con bisagra, referencia 9956 S1 RW de la serie Subway 2.0 de Villeroy. Mate
Precio: 299.00
TAPA, con bisagras SoftClosing, bisagras cromadas
