# Asiento Soft Closing y con bisagras de acero inoxidable, Blanco, referencia 9M38 S1 01 de la serie O. novo de Villeroy

- Propiedad del archivo: CONSTRUNARIO
- Formato: FIEBDC-3/2012
- Programa: Construnario Versión 3.51
- Fecha de los precios: 02/11/2022
- Divisa: EUR

**9M38S101** u Asiento Soft Closing y con bisagras de acero inoxidable, Blanco, referencia 9M38 S1 01 de la serie O. novo de Villeroy
Precio: 133.00
- Asiento con Soft Closing (caída amortiguada). - Bisagras de acero inoxidable. - Color: Blanco Código EAN: 4051202032654
