# Asiento, referencia 9M39 61 01 de la serie Vicare de Villeroy

- Propiedad del archivo: CONSTRUNARIO
- Formato: FIEBDC-3/2012
- Programa: Construnario Versión 3.51
- Fecha de los precios: 02/11/2022
- Divisa: EUR

**9M396101** u Asiento, referencia 9M39 61 01 de la serie Vicare de Villeroy
Precio: 95.00
Bisagras de acero inoxidable 80€
