# Asiento Vita, referencia 9M51 B1 01 de la serie Vicare de Villeroy

- Propiedad del archivo: CONSTRUNARIO
- Formato: FIEBDC-3/2012
- Programa: Construnario Versión 3.51
- Fecha de los precios: 02/11/2022
- Divisa: EUR

**9M51B101** u Asiento Vita, referencia 9M51 B1 01 de la serie Vicare de Villeroy
Precio: 264.00
De estabilidad lateral garantizada, con bisagras QuickRelease y SoftClosing, bisagras de acero inoxidable Código EAN: 4051202153373
