# Asiento Vita, referencia 9M67 61 01 de la serie Vicare de Villeroy

- Propiedad del archivo: CONSTRUNARIO
- Formato: FIEBDC-3/2012
- Programa: Construnario Versión 3.51
- Fecha de los precios: 02/11/2022
- Divisa: EUR

**9M676101** u Asiento Vita, referencia 9M67 61 01 de la serie Vicare de Villeroy
Precio: 149.00
ASIENTO VITA. Fijación desde abajo, de estabilidad lateral garantizada, con asidero en el borde de la tapa, bisagras de acero inoxidable
