# Asiento compacto, Serie Subway 2.0, referencia M69 S1 01 de Villeroy

- Propiedad del archivo: CONSTRUNARIO
- Formato: FIEBDC-3/2012
- Programa: Construnario Versión 3.51
- Fecha de los precios: 02/11/2022
- Divisa: EUR

**9M69S101** u Asiento compacto, Serie Subway 2.0, referencia M69 S1 01 de Villeroy
Precio: 313.00
Asiento de inodoro funcional con un diseño minimalista para una estética exigente El asiento de inodoro adecuado conforma una unidad armónica con el inodoro Cierre especialmente silencioso de la tapa del inodoro con SoftClosing QuickRelease: extracción y colocación sencilla de los asientos del inodoro
