# Asiento slimseat, referencia 9M78 S1 01 de la serie Subway 2.0 de Villeroy

- Propiedad del archivo: CONSTRUNARIO
- Formato: FIEBDC-3/2012
- Programa: Construnario Versión 3.51
- Fecha de los precios: 02/11/2022
- Divisa: EUR

**9M78S101** u Asiento slimseat, referencia 9M78 S1 01 de la serie Subway 2.0 de Villeroy
Precio: 230.00
Con bisagras QuickRelease y SoftClosing, bisagras de acero inoxidable
