# Asiento SlimSeat, Blanco, referencia 9M79 S1 01 de a serie Venticello de Villeroy

- Propiedad del archivo: CONSTRUNARIO
- Formato: FIEBDC-3/2012
- Programa: Construnario Versión 3.51
- Fecha de los precios: 02/11/2022
- Divisa: EUR

**9M79S101** u Asiento SlimSeat, Blanco, referencia 9M79 S1 01 de a serie Venticello de Villeroy
Precio: 309.00
- Con bisagras Quick Release y Soft Closing - Bisagras de acero inoxidable - Color: Blanco Código EAN: 4051202317515
