# Asiento, referencia 9M88 S1 RW de la serie Finion de Villeroy. Con bisagras QuickRelease y SoftClosing. Mate

- Propiedad del archivo: CONSTRUNARIO
- Formato: FIEBDC-3/2012
- Programa: Construnario Versión 3.51
- Fecha de los precios: 02/11/2022
- Divisa: EUR

**9M88S1RW** u Asiento, referencia 9M88 S1 RW de la serie Finion de Villeroy. Con bisagras QuickRelease y SoftClosing. Mate
Precio: 360.00
Bisagras de acero inoxidable. con bisagras QuickRelease y SoftClosing
