# Espejo, referencia A430 A1 00 de la serie More to See One de Villeroy. 1400 x 600 x 30 mm

- Propiedad del archivo: CONSTRUNARIO
- Formato: FIEBDC-3/2012
- Programa: Construnario Versión 3.51
- Fecha de los precios: 02/11/2022
- Divisa: EUR

**A430A100** u Espejo, referencia A430 A1 00 de la serie More to See One de Villeroy. 1400 x 600 x 30 mm
Precio: 470.00
Espejos de baño contemporáneos con una discreta iluminación integrada Espejos de baño de gran calidad para un diseño excepcional en su cuarto de baño Con iluminación LED (sustituible) para interruptor en la habitación Iluminación: 1x LED / 12W Clase de eficiencia energética: A-A++
