# Espejo, referencia A430 A6 00 de la serie More to See One de Villeroy. 600 x 600 x 30 mm

- Propiedad del archivo: CONSTRUNARIO
- Formato: FIEBDC-3/2012
- Programa: Construnario Versión 3.51
- Fecha de los precios: 02/11/2022
- Divisa: EUR

**A430A600** u Espejo, referencia A430 A6 00 de la serie More to See One de Villeroy. 600 x 600 x 30 mm
Precio: 274.00
Con iluminación LED (sustituible) para interruptor en la habitación Iluminación: 1x LED / 6W Clase de eficiencia energética: A-A++
