# Armario bajo suspendido, referencia B735 L0 XX de la serie Legato de Villeroy. 1600x425x500 mm. iluminación LED

- Propiedad del archivo: CONSTRUNARIO
- Formato: FIEBDC-3/2012
- Programa: Construnario Versión 3.51
- Fecha de los precios: 02/11/2022
- Divisa: EUR

**B735L0XX** u Armario bajo suspendido, referencia B735 L0 XX de la serie Legato de Villeroy. 1600x425x500 mm. iluminación LED
Precio: 3057.00
Gama variada de muebles de baño provistos de un diseño moderno y expresivo Armario bajo con espacio de almacenamiento directamente debajo del lavabo Distribución interior personalizada de los muebles de baño mediante elementos variables Los elementos se cierran sin hacer ruido mediante la tecnología SoftClosing y de autocierre Cajones con extensión total: encuentre lo que necesite a la primera - Color: XX = Sustituir por el código de los frentes. DH - Glossy White. FP - Glossy Grey. FQ - Roble Grafito. MS - Blanco Mate. N9 - Terra Mate. PN - Olmo Impresso. E1 - Santana Oak. E3 - Stone Grey.
