# Inodoro completo, referencia V0E1 00 S0 de la serie ViClean-I100 de Villeroy. Con lavado-I100. Negro

- Propiedad del archivo: CONSTRUNARIO
- Formato: FIEBDC-3/2012
- Programa: Construnario Versión 3.51
- Fecha de los precios: 02/11/2022
- Divisa: EUR

**V0E100S0** u Inodoro completo, referencia V0E1 00 S0 de la serie ViClean-I100 de Villeroy. Con lavado-I100. Negro
Precio: 4743.00
ViClean-I100, DirectFlush. * Posición de las conexiones de agua y electricidad en combinación con ViConnect (Ref. 9224 61 00). set de fijación incluido. con el sistema economizador de agua AQUAREDUCT®: volumen de aclarado: 3 / 4,5 litros. consiste en: Inodoro ViClean-I100 con lavado-I100, 385 x 595 x 400 mm, 220-240 V AC / 50 Hz, Mando a distancia, Asiento con tapa
