# Bañera exenta en Quaryl, referencia UBQ177FIN7A100V1RW de la serie Finion de Villeroy. Mate

- Propiedad del archivo: CONSTRUNARIO
- Formato: FIEBDC-3/2012
- Programa: Construnario Versión 3.51
- Fecha de los precios: 02/11/2022
- Divisa: EUR

**UBQ177FIN7A100V1RW** u Bañera exenta en Quaryl, referencia UBQ177FIN7A100V1RW de la serie Finion de Villeroy. Mate
Precio: 8386.00
La válvula Push-to-open y el rebose se incluyen de serie.. No incluido en el suministro:: Mando a distancia para controlar la función Emotion, ViSound. de una pieza
