# Bañeras de encastre en Quaryl®, 1600 x 750 mm, serie Oberon de Villeroy. Mate

- Propiedad del archivo: CONSTRUNARIO
- Formato: FIEBDC-3/2012
- Programa: Construnario Versión 3.51
- Fecha de los precios: 02/11/2022
- Divisa: EUR

**UBQ160OBE2VRW** u Bañeras de encastre en Quaryl®, 1600 x 750 mm, serie Oberon de Villeroy. Mate
Precio: 1276.00
Bañera moderna y atemporal que combina armoniosamente con muchos estilos Bañeras de clásica forma rectangular Bañera individual con desagüe en el lateral De Quaryl®, extremadamente resistente a golpes, impactos y arañazos Posibilidad de combinarse con los sistemas de hidromasaje de Villeroy & Boch Asidero opcional en el borde de la bañera Opcional: desagüe y rebosadero integrados Multiplex Trio Revestimiento Profibox 2.0 para bañeras rectangulares opcional Opcional con TouchLight: para bañeras sin sistema de hidromasaje
