# Bañeras de encastre en Quaryl®, 1900 x 900 mm, serie Oberon de Villeroy. Mate

- Propiedad del archivo: CONSTRUNARIO
- Formato: FIEBDC-3/2012
- Programa: Construnario Versión 3.51
- Fecha de los precios: 02/11/2022
- Divisa: EUR

**UBQ199OBE2VRW** u Bañeras de encastre en Quaryl®, 1900 x 900 mm, serie Oberon de Villeroy. Mate
Precio: 1801.00
• Bañera moderna y atemporal que combina armoniosamente con muchos estilos • Bañeras de clásica forma rectangular • Bañera individual con desagüe en el lateral • De Quaryl®, extremadamente resistente a golpes, impactos y arañazos • Posibilidad de combinarse con los sistemas de hidromasaje de Villeroy & Boch • Asidero opcional en el borde de la bañera • Opcional: desagüe y rebosadero integrados Multiplex Trio • Revestimiento Profibox 2.0 para bañeras rectangulares opcional • Opcional con TouchLight: para bañeras sin sistema de hidromasaje
