# Bañera encastre, referencia UBQ 160 SQE 2DV-01 de la serie Squaro Edge 12 de Villeroy. 1600 x 750 mm, blanco

- Propiedad del archivo: CONSTRUNARIO
- Formato: FIEBDC-3/2012
- Programa: Construnario Versión 3.51
- Fecha de los precios: 02/11/2022
- Divisa: EUR

| Código | Ud | Descripción | Precio |
|---|---|---|---|
| UBQ160SQE2DV01 | u | Bañera encastre, referencia UBQ 160 SQE 2DV-01 de la serie Squaro Edge 12 de Villeroy. 1600 x 750 mm, blanco | 1183.00 |
