# Bañera de encastre en Quaryl 1700x750 mm de la serie Oberon 2.0 de Villeroy. Mate

- Propiedad del archivo: CONSTRUNARIO
- Formato: FIEBDC-3/2012
- Programa: Construnario Versión 3.51
- Fecha de los precios: 02/11/2022
- Divisa: EUR

**UBQ170OBR2DVRW** u Bañera de encastre en Quaryl 1700x750 mm de la serie Oberon 2.0 de Villeroy. Mate
Precio: 1337.00
Bañera de estética refinada con radios estrechos y bordes finos Bañeras de clásica forma rectangular Bañeras dobles exentas o encastradas con desagüe en el centro del fondo De Quaryl®, extremadamente resistente a golpes, impactos y arañazos Posibilidad de integrar la entrada de agua en el rebosadero Posibilidad de combinarse con los sistemas de hidromasaje de Villeroy & Boch Asidero opcional en el borde de la bañera Revestimiento Profibox 2.0 para bañeras rectangulares opcional Opcional con TouchLight: para bañeras sin sistema de hidromasaje Revestimiento United opcional para determinadas bañeras
