# Bañera encastre, referencia UBQ 160 SQE 2DV-RW de la serie Squaro Edge 12 de Villeroy. 1600 x 750 mm, mate

- Propiedad del archivo: CONSTRUNARIO
- Formato: FIEBDC-3/2012
- Programa: Construnario Versión 3.51
- Fecha de los precios: 02/11/2022
- Divisa: EUR

**UBQ160SQE2DVRW** u Bañera encastre, referencia UBQ 160 SQE 2DV-RW de la serie Squaro Edge 12 de Villeroy. 1600 x 750 mm, mate
Precio: 1417.00
Bañera independiente con borde afiligranado extrafino Bañeras de clásica forma rectangular Bañeras dobles exentas o encastradas con desagüe en el centro del fondo De Quaryl®, extremadamente resistente a golpes, impactos y arañazos Posibilidad de integrar la entrada de agua en el rebosadero Posibilidad de combinarse con los sistemas de hidromasaje de Villeroy & Boch Asidero opcional en el borde de la bañera Revestimiento Profibox 2.0 para bañeras rectangulares opcional Opcional con TouchLight: para bañeras sin sistema de hidromasaje
