# Bañera exenta, 1800 x 800 mm, referencia UBQ 180 SQE 7PDV-01 de la serie Squaro Edge 12 de Villeroy. Blanco

- Propiedad del archivo: CONSTRUNARIO
- Formato: FIEBDC-3/2012
- Programa: Construnario Versión 3.51
- Fecha de los precios: 02/11/2022
- Divisa: EUR

**UBQ180SQE7PDV01** u Bañera exenta, 1800 x 800 mm, referencia UBQ 180 SQE 7PDV-01 de la serie Squaro Edge 12 de Villeroy. Blanco
Precio: 4406.00
Bañera independiente con borde afiligranado extrafino Bañera independiente de diseño para un baño de lujo: una auténtica atracción Bañeras dobles exentas o encastradas con desagüe en el centro del fondo Bañera monolítica: aparentemente de una pieza De Quaryl®, extremadamente resistente a golpes, impactos y arañazos La opción de acabado bicolor demuestra sentido del estilo y el diseño Asidero opcional en el borde de la bañera
