# Bañera exenta en Quaryl®, referencia UBQ 175 ANH 7F20-RW de la serie Theano de Villeroy. 1750 x 800 mm, mate

- Propiedad del archivo: CONSTRUNARIO
- Formato: FIEBDC-3/2012
- Programa: Construnario Versión 3.51
- Fecha de los precios: 02/11/2022
- Divisa: EUR

**UBQ175ANH7F20RW** u Bañera exenta en Quaryl®, referencia UBQ 175 ANH 7F20-RW de la serie Theano de Villeroy. 1750 x 800 mm, mate
Precio: 5549.00
Elegante bañera independiente disponible en dos tamaños Bañera independiente de diseño para un baño de lujo: una auténtica atracción Bañeras dobles exentas o encastradas con desagüe en el centro del fondo Bañera monolítica: aparentemente de una pieza De Quaryl®, extremadamente resistente a golpes, impactos y arañazos La opción de acabado bicolor demuestra sentido del estilo y el diseño Opcionalmente con ViFlow Plus: el desagüe con rebosadero integrado Opcionalmente con válvula de desagüe Push-to-Open: abrir/cerrar simplemente mediante presión
