# Plato de ducha rectangular, extraplano en Quaryl, 1200x800x40 mm, referencia UDQ 1280 SQ I2V de la serie Squaro infinity de Villeroy

- Propiedad del archivo: CONSTRUNARIO
- Formato: FIEBDC-3/2012
- Programa: Construnario Versión 3.51
- Fecha de los precios: 02/11/2022
- Divisa: EUR

**UDQ1280SQI2V** u Plato de ducha rectangular, extraplano en Quaryl, 1200x800x40 mm, referencia UDQ 1280 SQ I2V de la serie Squaro infinity de Villeroy
Precio: 923.00
- Plato de ducha, Quaryl®. - Anchura: 800 mm. - Altura: 40 mm. - Profundidad: 15 mm. - Longitud: 1200 mm. - Peso: 28 kg. - Tapa del desagüe en color mate a juego con tira cromada. - Todos los platos de ducha se suministran sin soporte (pie de ducha). - Color: XX = Sustituir por el código. - 1S Anthracite. - 2S Crème. - 3S Grey. - 4S Brown. - 41 Edelweiss.
