# Plato de ducha rectangular, 1600 x 1000 x 40 mm, referencia 6232 45 01 de la serie Subway infinity de Villeroy

- Propiedad del archivo: CONSTRUNARIO
- Formato: FIEBDC-3/2012
- Programa: Construnario Versión 3.51
- Fecha de los precios: 02/11/2022
- Divisa: EUR

**62324501** u Plato de ducha rectangular, 1600 x 1000 x 40 mm, referencia 6232 45 01 de la serie Subway infinity de Villeroy
Precio: 1173.00
- No disponible en CeramicPlus. esmaltado por 4 lados. - Estos platos de ducha no están recortados y se pueden usar para todos los tipos de instalación (recomendado: sistema de instalación Mepa n.º ref. 9223 76 00) - La altura de montaje del plato de ducha se puede reducir en 30 mm usando el juego de desagüe 9226 00 XX. - ¡Atención! Este juego de desagüe no cumple la norma EN274. - Cerámica con superficie antideslizante.
