# Plato de ducha, referencia UDA1010PLA1V de la serie Planeo de Villeroy. 1000x1000x40. Color

- Propiedad del archivo: CONSTRUNARIO
- Formato: FIEBDC-3/2012
- Programa: Construnario Versión 3.51
- Fecha de los precios: 02/11/2022
- Divisa: EUR

**UDA1010PLA1VXX** u Plato de ducha, referencia UDA1010PLA1V de la serie Planeo de Villeroy. 1000x1000x40. Color
Precio: 634.00
Plato de ducha ultraplano con diseño minimalista y estética sin borde Los platos de ducha cuadrados ofrecen una colocación flexible La bañera puede instalarse a ras El plato de ducha se monta apoyado sobre los azulejos El plato de ducha se monta apoyado sobre un zócalo Los platos de ducha recortables ofrecen un ajuste milimétrico en el baño Plato de ducha de acrílico resistente, fácil de limpiar y siempre estético Plato de ducha fabricado con RockLite, un material extraordinariamente resistente y sorprendentemente ligero Disponibles en diferentes colores, para un cuarto de baño de diseño personalizado Opcionalmente disponible con revestimiento antiadherente Vilbogrip Sustituir XX por el color elegido: - RW: mate - 1S Antracita - 2S Crema - 3S Grey - 4S Brown
