# Detector de monóxido con pantalla LCD, pilas, led y sirena de Telectrisa

- Propiedad del archivo: CONSTRUNARIO
- Formato: FIEBDC-3/2012
- Programa: Construnario Versión 3.51
- Fecha de los precios: 02/11/2022
- Divisa: EUR

**XCO3_TEL** u Detector de monóxido con pantalla LCD, pilas, led y sirena de Telectrisa
Con 3 pilas (incluidas) alcalinas de 1,5Vcc AA, de superficie. CERTIFICADO EN50291-1:2010+A1:2012. Digital microprocesado?Con pantalla LCD que muestra los niveles de CO ?Compensación de temperatura?3 Leds con indicaciones de: funcionamiento normal, alimentación, test, alarma, modo silencio, batería baja y avería ?Vigilancia automática de fallos tanto de la cámara de medición como de la ten-sión de la pila. ?Auto-reset, pulsador de test y/o silencio?Se suministra con tacos y tornillos.?Temperatura de trabajo: -20ºC/+50ºC. Dimensiones: 140 x 140 x 61 mm
