# Detector de movimiento Pir, 12mx90º (bus) de Telectrisa. Lente gris

- Propiedad del archivo: CONSTRUNARIO
- Formato: FIEBDC-3/2012
- Programa: Construnario Versión 3.51
- Fecha de los precios: 02/11/2022
- Divisa: EUR

**JA112PG** u Detector de movimiento Pir, 12mx90º (bus) de Telectrisa. Lente gris
CONEXIONADO: BUS ALIMENTACIÓN: BUS CERTIFICADO: GRADO 2 (EN50131) TECNOLOGÍA: PIR
