# Videoportero IP D1101V de DoorBird. Montaje en superficie, acero inoxidable V2A

- Propiedad del archivo: CONSTRUNARIO
- Formato: FIEBDC-3/2012
- Programa: Construnario Versión 3.51
- Fecha de los precios: 02/11/2022
- Divisa: EUR

**D1101V** u Videoportero IP D1101V de DoorBird. Montaje en superficie, acero inoxidable V2A
Cepillado, 1 botón de llamada, incl. carcasa de montaje en superficie
