# Bomba centrífuga y autoaspirante, referencia MH 80/116/05C10 de Deloule. 4000 RPM

- Propiedad del archivo: CONSTRUNARIO
- Formato: FIEBDC-3/2012
- Programa: Construnario Versión 3.51
- Fecha de los precios: 02/11/2022
- Divisa: EUR

**MH8011605C10** u Bomba centrífuga y autoaspirante, referencia MH 80/116/05C10 de Deloule. 4000 RPM
Se trata de bombas centrífugas de la gama VERDON y autoaspirantes HYPRO - LIBERTY 854 - AUTOJET 864, acopladas a motor hidráulico. Vean materiales de construcción en las páginas correspondientes a las citadas bombas.
